# Tischlerarbeiten, Römische Bäder
Angebotsaufforderung (GAEB DA XML 3.3, DA83)
Projekt: 2261080
Währung: EUR
Vergabeart: Offenes Verfahren
Eröffnung: 18.08.2026 08:00:00
Ende der Zuschlagsfrist: 25.09.2026
Ausführungsbeginn: 11.01.2027
Ausführungsende: 23.12.2027
Erstellt mit: GXML Toolbox V3.3 R20220330, ORCA AVA 27 27.00.00, 02.07.2026

## Allgemeine Vorbemerkungen
Römische Bäder im Park Sanssouci
Sanierung Gesamtanlage (Maßnahme 2023-2028)

Allgemeine Vorbemerkungen zum Leistungsverzeichnis
0 Angaben zum Gebäude
1 Angaben zur Baustelle nach DIN 18299
2 Angaben zur Ausführung nach DIN 18299
3 Angaben zu Baudurchführung und Dokumentation

Für die im Folgenden Verzeichnis beschriebenen Leistungen wird die VOB Teil B und C als Vertragsgrundlage vereinbart. Insbesondere gelten die DIN 18299 bis 18459 und alle darin zitierten Normen und Regelungen als Allgemeine Technische Vertragsbedingungen (ATV).
Regelwerke müssen in den folgenden Leistungsbeschreibungen entsprechend nur ausdrücklich zitiert sein, sofern eine Abweichung oder Ergänzung zu den ATV explizit erwünscht ist. Der AN hat auf Widersprüche der Leistungsbeschreibungen zur ATV, die nicht ausdrücklich gekennzeichnet sind, hinzuweisen. Bei Widersprüchen der ATV untereinander ist die Bauüberwachung zu konsultieren, nach welchem Regelwerk die Ausführung zu erfolgen hat.

Kurzbeschreibung Bauvorhaben
Die Baugruppe der Römischen Bäder befindet sich im südlichen Bereich des Parks Sanssouci und wurde zwischen 1829 und 1840 als errichtet. Es ist Bestandteil des UNESCO-Welterbes "Schlösser und Parks von Potsdam und Berlin" und als solches ein Kultur- und Baudenkmal von höchstem Rang mit überregionaler Bedeutung.
Veränderungen oder Beschädigungen der Bausubstanz sowie der umgebenden Parkanlage, welche über die im Rahmen der Bauarbeiten erforderlichen Eingriffe hinaus gehen, sind grundsätzlich zu vermeiden.
Das Objekt setzt sich zusammen aus mehreren Gebäudeteilen: dem Gärtnerhaus, dem sich im Süden anschließenden Pavillon, dem im Norden ergänzten Gehilfenhaus nebst Remise sowie den Thermen. Die einzelnen Bauten werden durch Treppen, Pergolen, Lauben und Gärten harmonisch miteinander verbunden.
Die Anlage befindet sich an einem Wasserlauf (Schafgraben und Maschinenteich) mit teilweise instabilem Baugrund. Hieraus folgende Setzungsschäden an der Bausubstanz, machen neben der Behebung des allgemeinen Sanierungsstaus den Hauptteil der Instandsetzungsarbeiten aus.
Die bevorstehende Gesamtsanierung Anlage soll daher eine Instandsetzung der Gebäudehüllen, Ertüchtigung von Teilen der Bauwerksgründung, die grundlegende Erneuerung aller haustechnischen Anlagen sowie die Überarbeitung der Freianlagen im Umfeld des Gebäudes beinhalten. Für die Besucher soll ein zeitgemäßer Museumsbetrieb mit angemessener Infrastruktur und barrierefreiem Zugang ermöglicht werden.
Weiterhin sollen die derzeit zu Wohnzwecken genutzten Obergeschosse des Gärtnerhauses zukünftig für Büroräume genutzt werden. Im Obergeschoss des Gehilfenhauses verbleibt eine bestehende Wohneinheit.

Besichtigung des Objektes
Dem Bieter wird dringend empfohlen vor Abgabe des Angebotes durch Besichtigung der gegebenen Örtlichkeiten, der Platzverhältnisse, der Lager- und Transportmöglichkeiten ein klares Bild von dem Vorhaben und den ausgeschriebenen Arbeiten zu verschaffen.
Nachforderungen, die aus mangelnder Information oder aufgrund einer nicht erfolgten Baustellenbesichtigung vor Angebotsabgabe resultieren, werden nicht anerkannt. Besichtigungstermine können unter folgender Adresse vereinbart werden:
über den Vergabemarktplatz Brandenburg

0 ANGABEN ZUM GEBÄUDE

0.1 Grundflächen / Rauminhalte
- BF (bebaute Fläche): ca. 1.190 m²
- NRF (Netto-Raumfläche): ca. 1.631 m²,
- BGF (Brutto-Grundfläche): ca. 2.141 m²
- BRI (Brutto-Rauminhalt): ca. 7.721 m³

0.2 Höhenlagen
- OK Gelände: 31,23 m üNHN (lokaler Nullpunkt in der Bogenlaube)
- Wasserspiegel Schafgraben (ca. Höhe Grundwasser): 30,00 m üNHN
- OKFF Erdgeschoss: 32,91 m üNHN = +1,68 m (Flur Gärtnerhaus); +1,19 m (Pavillon); sonst ebenerdig
- max. Geschosshöhen: 3,0 m (Gärtnerhaus, Gehifenhaus); 3,6 m (Thermen); 5,5 m (Pavillon)
- Bauwerkshöhen (OK Dachraum Gärtnerhaus): bis +7,60 m = 38,83 m üNHN; Firstpunk Turm +14,24 m

0.3 Gebäudeorganisation/ Nutzungskonzept
Das Ensemble umfasst fünf Gebäudeteile:
Gärtnerhaus (Kürzel GÄ)
Das dreigeschossige Gärtnerhaus wurde im Erdgeschoss bislang für Wechselausstellungen genutzt. In den Obergeschossen befinden sich zwei Wohnungen, für Büronutzung umgestaltet werden. Im Kellergeschoss sind Heizung, Lüftungsanlagen und Abstellflächen untergebracht.
Gehilfenhaus (GE)
Das zweigeschossige Gehilfenhaus wird im Obergeschoss zu Wohnzwecken genutzt. Im Erdgeschoss können Besucher die ehemaligen Ställe einsehen. Außerdem entstehen ein Lagerraum und für den Hausmeister eine Werkstatt. Ein Keller ist nicht vorhanden.
Remise (RE)
Die Remise ist ein eingeschossiger Verbindungsbau in dem ein Teil der für die Museums- und Veranstaltungsnutzung notwendigen Nebenräume (Besucher-WCs, Cateringküche) sowie haustechnische Anlagen untergebracht werden.
Thermen (TH)
Die eingeschossigen Thermen werden museal genutzt. Es besteht eine teilweise Unterkellerung (sog. Substruktion) mit geringer Raumhöhe bis 1,50 m.
Pavillon (PA)
Der eingeschossige Pavillon wird zukünftig Bestandteil des Museums.

0.4 Konstruktion und bauliche Merkmale
Das Gebäudeensemble erscheint als stark zergliederter Komplex mit einer Vielzahl an Höhenniveaus, Vor- und Rücksprüngen, unterschiedlichen Dachformen, Traufhöhen und Türmen.
Die Gebäude bestehen im wesentlichen aus Ziegelmauerwerkswänden und Holzbalkendecken. Die Decken der Substruktion sowie über dem Keller des Gärtnerhauses bestehen aus Ziegelgewölben.
Die Gründung besteht im wesentlichen aus Streifenfundamenten aus Kalkstein. Im Zuge der Maßnahme werden die nicht unterkellerten Bereiche von Thermen, Remise und Pavillon mit neuen Bodenplatten auf Mikropfahlgründung erneuert.
Ausgewählte Bauteile, insbesondere Stützen und Säulen bestehen aus Naturstein. Die Gebäudesockel sind überwiegend mit Kalksteinen verblendet.
Die Dächer sind überwiegend flach geneigt. Die Eindeckung von Gärtnerhaus und Gehilfenhaus wird mit Imbrex-Tegula-Ziegeln erneuert, die Kupferblecheindeckungen der Thermen werden durch Zinkblech ersetzt. Das Flachdach der Remise wird mit einer Bitumenschweißbahn neu abgedichtet. Das Dach des Pavillons mit Zinkblecheindeckung wird nur punktuell ausgebessert.
Fenster und Türen aus Holz bleiben überwiegend erhalten und werden aufgearbeitet.
Angrenzend an den Maschinenteich befindet sich eine stark geschädigte Ufermauer aus Ziegelmauerwerk mit Kalksteinverblendung, deren Instandsetzung mit Mikrobohrpfählen erfolgt.

0.5 Außenanlagen
Die Außenanlagen im unmittelbaren Gebäudeumfeld werden im Rahmen der Maßnahme erneuert (Bereich der Baustelleneinrichtungsfläche). Bereiche außerhalb der BE-Fläche dürfen nicht befahren, für Lagerzwecke oder die Abstellung von Fahrzeugen genutzt werden.
Der Park wird täglich durch Passanten frequentiert, bei Benutzung der Baustellenzufahrt ist auf die Parkbesucher unbedingt Rücksicht zu nehmen.
Weiterhin befinden sich kleinere bauliche Anlagen im Außenbereich, die Teil der Baumaßnahme sind:
Gedächtnisgarten - Anlage hinter dem Pavillon mit zwei Gedenktempeln (Ädikula), Brunnen und halbrunder Sitzbank (Exedra).
Brunnen im Haupthof - Wasserspiel aus Naturstein, wird im Rahmen der Maßnahme komplett abgebaut und wieder errichtet.
Albanisches Gitter - 1,00 m hohe Einfriedung bestehend aus Natursteinelementen mit Ziegelausfachung.
Bogenlaube - Weinberanktes, bogenförmiges Metallgestell über den Schafgraben.
Laubengang - Bogenförmiges, berankte Konstruktion aus Holz und Metall westlich des Ensembles.

0.6 Denkmalschutz
Das Objekt ist ein Einzeldenkmal, es befindet sich im Satzungsgebiet des UNESCO-Welterbes "Schlösser und Parks von Potsdam und Berlin" und ist in allen Bestandteilen unter Schutz gestellt.
Für die umgebenden Freianlagen besteht ebenfalls Denkmalschutz.
Von Auftragnehmern wird ein angemessenes Verhalten im Park und Rücksichtnahme im Umgang mit der wertvollen Bausubstanz erwartet, Mitarbeiter sind entsprechend einzuweisen.
Alle auf dem Bau verwendeten Verfahren und Materialien unterliegen der denkmalrechtlichen Genehmigung.
Temporäre Schutzmaßnahmen und Abklebungen auf endbehandelten Flächen müssen versehrungsfrei rückbaubar sein.
Unmittelbar bei Funden oder Freilegungen von Schichten unterhalb der vorher sichtbaren Oberfläche oder dem Verdacht auf Denkmalrelevanz ist umgehend die Bauüberwachung (BÜ) hinzuzuziehen.
Verschlüsse von nach Fertigstellung nicht mehr einsehbaren Flächen sind vor Beginn durch die BÜ freigeben zu lassen.

1 ANGABEN ZUR BAUSTELLE nach DIN 18299

1.1 Lage der Baustelle
Anschrift: Park Sanssouci, Lennéstr. 32a, 14471 Potsdam
Gemarkung Potsdam, Flur 022,
Flurstück 1124, Fläche ca. 34 ha, Lage im südliche Teil des Parks Sanssouci, Verlauf entlang des Schafgrabens im Osten bis zur Geschwister-Scholl-Straße im Süden, umfasst weiträumige Anteile des Parkareals. Quelle: https://bb-viewer.geobasis-bb.de/

1.2 Besondere Belastungen
Das Parkgelände, insbesondere die Zufahrtswege zur Baustelle, wird stark von Passanten frequentiert. Mit Rücksichtnahme auf die Parkbesucher ist Lärm weitestgehend zu vermeiden, insbesondere der Betrieb von Rundfunkgeräten oder das Abspielen von Musik aus anderen Tonträgern sind untersagt. Die Auflagen der SPSG sind zu beachten (siehe Anhang).

1.3 Art und Lage der baulichen Anlage
Das Objekt befindet sich innerhalb des Park Sanssouci. Es handelt sich um hauptsächlich museal genutztes ein Gebäudeensemble.

1.4 Verkehrsverhältnisse auf der Baustelle, Stellplätze
Die Zufahrt zum Objekt erfolgt von der Straße Am Neuen Palais über die vorhandenen Parkwege. Das Zufahrtstor hat eine lichte Durchfahrtsbreite von 4,0 m, die Entfernung der Baustelle vom Eingangstor beträgt ca. 1,2 km.
Zur Befahrung der Parkwege gelten die Regelungen der Stiftung Preußische Schlösser und Gärten (SPSG) siehe Anlage 6 zu den Ausschreibungsunterlagen. Eine Anfahrtskizze liegt den Ausschreibungsunterlagen bei.
Der Einsatz von Fahrzeugen über 7,5 t Eigengewicht ist aufgrund der Wegbeschaffenheit nur in Ausnahmefällen möglich und vor deren Einsatz unbedingt mit der Auftraggeberin abzustimmen.
Eine Befahrung mit Sattelzügen bzw. LKW mit Anhänger ist aufgrund eingeschränkter Wendemöglichkeiten nicht möglich.
Für Materiallieferungen ist an der Straße Am Neuen Palais eine eingezäunte Ladezone von etwa 300 m² eingerichtet, die von Spediteuren unabhängig beliefert werden kann. Für den weiteren Materialtransport zur Baustelle ist der AN verantwortlich. Lieferverkehr bis zur Baustelle mit LKW über 7,5 t ist nur in Ausnahmefällen zulässig.
Im Baustellenbereich sind für Baufahrzeuge Stellplätze ausgewiesenen. Das Abstellen von Firmen- und Privatfahrzeugen außerhalb der BE-Fläche ist strengstens untersagt.
Für die Befahrung des Parkgeländes ist für die Dauer der Baustellentätigkeit eine firmen- bzw. fahrzeugspezifische Erlaubnis bei der SPSG einzuholen.

1.5 Für den Verkehr freizuhaltende Flächen
Die Zufahrt für Rettungsfahrzeuge darf nicht durch Fahrzeuge des AN, Baustelleneinrichtung oder Materiallagerungen eingeschränkt werden. Auf die Parkbesucher (Fußgänger und Radfahrer) ist Rücksicht zu nehmen.

1.6 Transporteinrichtungen
Es werden keine Transportmittel durch den AG vorgehalten.

1.7 Anschlüsse Wasser, Strom, Abwasser
Wasser- und Stromanschlüsse werden bauseits gestellt. Die Vergütung erfolgt über einen Einbehalt des Netto-Abrechnungsbetrages. Näheres dazu ist den besonderen Vertragsbedingungen zu entnehmen.
Ein Abwasseranschluss wird ebenfalls bauseits gestellt. Bei Bauarbeiten anfallende Abwässer, die einer gesonderten Schadstoffentsorgung bedürfen, sind vom AN zu sammeln und werden bauseits entsorgt. Nähere Regelungen zur Schadstoffbehandlung sind den Leistungsbeschreibungen zu entnehmen.

1.8 Flächen und Räume zur Mitbenutzung, Lagerflächen
Lagermöglichkeiten für Material sind auf dem Baustellengelände gegeben. Ort und Ausmaße sind dem BE-Plan zu entnehmen und mit der Bauüberwachung abzustimmen. Gleiches gilt für die Aufstellung von firmeneigenen abschließbaren Materialcontainern o.ä.
Es wird bauseits mindestens ein Container als Aufenthaltsraum sowie zwei Werkstattcontainer für die witterungsgeschützte Bearbeitung von Bauteilen aufgestellt.
Bauseits wird im Rahmen der Baustelleneinrichtung ein Baustellen-WC sowie ein Schwarz-Weiß-Container vorgehalten. Das Baustellenpersonal ist vom AN auf die Sauberhaltung des WCs hinzuweisen.

1.9 Bodenverhältnisse
Ein Baugrundgutachten liegt vor und ist auf Nachfrage einsehbar. Keine archäologische Begleitung vorgesehen.

1.10 Hydrologische Werte
Untersuchungen liegen vor und sind auf Nachfrage einsehbar. Der Grundwasserspiegel (ca. 30,00 ü NHN) liegt relativ nahe unter der Kellersohle (ca. 30,56 ü NHN).

1.11 Besondere umweltrechtliche Vorgaben
Der Parkbereich gehört zum Wasserschutzgebiet Wildpark. Jegliche ungeschützte Lagerung von giftigen Stoffen ist auf dem Gelände (insbesondere angebrochene Gebinde von Bauchemikalien) strengstens untersagt. Dies gilt in gleicher Weise auch für Abbruchmaterialien u.ä. von denen chemische oder mechanische Gefahren ausgehen. Dem AN obliegt daher besondere Sorgfaltspflicht bezüglich der Reinhaltung der Außenanlage und des Gebäudes von solchen Gefahren während der Baumaßnahme.

1.12 Besondere Vorgaben für Entsorgung
Die Baustelle ist von den Auftragnehmern sauber und ordentlich zu halten, Bauabfälle und Verpackungsmaterial sind unmittelbar zu entfernen und zu entsorgen. Die Verteilung von Bauabfällen auf der  Baustelle oder in das Parkgelände ist in jedem Fall zu unterbinden.
Für dem Gebäude entnommene Schadstoffe gelten die in den Leistungsbeschreibungen genannten Entsorgungsverfahren. Entsorgungskosten gem. DIN 18299, 4.1.12 sind in die EP einzukalkulieren sofern nicht anderweitig beschrieben.
Abbruchmaterial wird grundsätzlich Eigentum des AN, sofern dies nicht durch den Hinweis "und im Gebäude einlagern" o.ä. explizit anders geregelt ist. Entsorgungskosten sind auch hierfür in die EP einzukalkulieren (Besondere Leistung gem. DIN 18299, 4.2.13 wird somit Teil der Einheitspreise!). Verpackungsmaterialien und Reststoffe sind gem. DIN 18299, 4.1.11 durch den AN als Nebenleistung zu entsorgen. Die vom AG oder von anderen AN für andere Zwecke bereit gestellten Container dürfen hierfür nicht verwendet werden.
Die fachgerechte Entsorgung ist nachzuweisen.

1.13 Schutzgebiete
Das Gebäude befindet sich in einem Schutzgebiet nach Wasserrecht (Wasserwerk Wildpark). Es ist darauf zu achten, keine wassergefährdenden Substanzen auf dem Gelände zu hinterlassen oder versickern zu lassen.

1.14 Schutz von Bäumen oder Schutzzeiten
Die Bestimmungen, Normen und Richtlinien zum Gehölzschutz nach DIN 18290 (Schutz von Bäumen, Pflanzenbeständen und Vegetationsflächen bei Baumaßnahmen) sind einzuhalten. Für gefährdete Bäume wird bauseits ein Baumschutz erstellt.
Auf die Tier- und Pflanzenbestände im Park ist Rücksicht zu nehmen. Am Objekt befindliche Weinstöcke und Rankpflanzen bleiben während der Baumaßnahme erhalten und dürfen nicht beschädigt werden.
Bei Auffinden von Brutvögeln oder anderen geschützten Tierarten sind die Bauarbeiten im betroffenen Bereich einzustellen und die Bauüberwachung zu informieren.
Nicht auf dem Baustellengelände befindliche Flächen dürfen nicht befahren, betreten oder zur Materialablagerung verwendet werden. Bei Zuwiderhandlungen werden die Schäden auf Kosten des Verursachers behoben.

1.15 Sicherheit und öffentlicher Verkehr
Die Sicherheit der Passanten ist durch Tätigkeiten des AN nicht zu gefährden. Bei der Parkbefahrung ist Schritttempo einzuhalten.

1.16 Im Bereich der Baustelle vorhandene Anlagen
Im Umfeld der Baustelle befindliche Pflanzen und Gartenbauwerke dürfen nicht beschädigt werden.

1.17 Bekannte oder vermutete Hindernisse
Im Gebäudeumfeld befinden sich Grundleitungen und Kanalschächte, welche bei Erdarbeiten zu berücksichtigen sind.
Eine archäologische Baubegleitung ist nicht erforderlich.

1.18 Kampfmittel
keine vorhanden, Luftbildauswertung liegt vor

1.19 Baustellenordnung
Die Sicherheits- und Gesundheitsschutzkoordination wird durch den AG beauftragt, die Baustellenordnung liegt den Ausschreibungsunterlagen bei. Die jeweiligen Auftragnehmer sind im Rahmen ihrer Zuständigkeit für die Sicherheit und den Gesundheitsschutz ihrer Mitarbeitenden verantwortlich.
Unabhängig von der Baustellenordnung haben die auf der Baustelle tätigen für Sauberkeit in den Arbeitsbereichen zu sogen. Verpackungs- und Bauabfälle sind umgehend zu beseitigen und durch den AN zu entsorgen.

1.20 Besondere Anordnungen von Leitungen etc.
Vorhandene Grundleitungen im Gebäudebereich sind bei Tiefbauarbeiten zu beachten, siehe Plan. Im Gebäude vorhandene Leitungen und Kabel werden vor Baubeginn stillgelegt und gesondert rückgebaut.

1.21 Schadstoffbelastungen Boden, Luft und Bauteile
Schadstoffe am Gebäude sind bekannt und werden vor Maßnahmenbeginn weitestgehend rückgebaut bzw. ist der Rückbau in gesonderten Positionen beschrieben.
Der Umgang mit im Gebäude verbleibenden Schadstoffen (Holzschutzmittel, Bleihaltige Anstriche) ist gewerkespezifisch gesondert beschrieben.

1.22 Vorarbeiten des AG
Die am Haus anliegenden Medien (Strom, Wasser, Gas) werden vor Beginn der Maßnahme deaktiviert.
Ein Rückschnitt der umgebenden Vegetation wird vorgenommen.

1.23 Arbeiten anderer Unternehmer auf der Baustelle
Es sind mehrere Baufirmen auf der Baustelle tätig, die Arbeiten der unterschiedlichen Gewerke sind aufeinander abzustimmen.

1.24 Bauschild / Werbeverbot
Die Anbringung von Werbung am Objekt, Gerüsten, Bauzaun etc. durch den AN ist nicht gestattet.

1.25 Brandschutzmaßnahmen
Die Auflagen der SPSG - hier: feuergefährliche Arbeiten - sind zu beachten. Folgende brandschutzrelevante Maßnahmen sind während der Bauarbeiten umzusetzen, Regelverstöße werden im Schadensfall geahndet:

- Sicherheitsregeln der Berufsgenossenschaft zum Brandschutz auf Baustellen sind einzuhalten, einschl. Minimierung der Brandlasten durch Entfernen brennbarer Bauabfälle auf der gesamten Baustelle,

- das Rauchen sowie der Gebrauch offener Feuer sind innerhalb der Gebäude sowie auf deren Dächern untersagt. Zigarettenreste sind fachgerecht über die firmeneigene Struktur zu entsorgen,

- Elektrische Geräte sind vor Verlassen des Arbeitsplatzes vom Stromnetz zu trennen, dies gilt insbesondere für Akku-Ladestationen,
- Türen sind soweit wie möglich geschlossen zu halten,

- Baumaßnahmen zur Abschottung von Bereichen sind vorrangig auszuführen, ggf. sind
  provisorische Schotte einzusetzen,

- Flächen, Zugänge für die Feuerwehr sind freizuhalten (siehe Baustelleneinrichtungsplan),

- Flucht- &Rettungswege sind während der gesamten Baumaßnahme freizuhalten

- Heißarbeiten sind grundsätzlich untersagt. Bei alternativlosem Bedarf sind die Arbeiten 1 KW vorher anzumelden und durch die BÜ freigeben zu lassen. Bei Heißarbeiten sind Handfeuerlöscher vorzuhalten und entsprechende Heißerlaubnisscheine der Bauüberwachung vorzulegen,

- es sind die Hinweise des brandschutzverantwortlichen Bauleiters bzw. des SiGe-Koordinators
  zu beachten,

- der Einsatz von Winkelschleifern (Flex) ist im Gebäude nicht zulässig, Metallteile müssen per
  Abscherung oder mit langsam laufenden Sägen geteilt oder geschnitten werden

1.26 Einmessarbeiten
Sofern nicht im LV gesondert beschrieben, sind erforderliche Einmessarbeiten vom AN im Rahmen des Auftrags zu erbringen.
Als Markierungsfarbe ist ausschließlich wasserlösliche Kreide zu verwenden. Markierungen auf verbleibenden Oberflächen sind strengstens untersagt!

1.27 Genehmigungen
Im Rahmen des Baugenehmigungsverfahrens wurden bauordnungs-, umwelt- und wasserrechtliche Genehmigungen für die Baumaßnahme eingeholt. Für die eigene Baustelleneinrichtung oder die Durchführung bestimmter Arbeiten ggf. erforderliche Genehmigungen sind vom selbst AN einzuholen.

1.28 Zeitzeugnisse
Im Rahmen der Arbeiten freigelegte oder gefundene Zeugnisse der Vergangenheit sind zu dokumentieren und der Bauüberwachung anzuzeigen bzw. zu übergeben. Dies gilt insbesondere für Schriftstücke und Druckerzeugnisse aus der Zeit vor 1990.

2 ANGABEN ZUR AUSFÜHRUNG nach DIN 18299

2.1 Arbeitsabschnitte
Die Gesamtmaßnahme soll in einem Zuge durchgeführt werden. Die voraussichtliche Dauer der Gesamtmaßnahme umfasst den Zeitraum 4. Quartal 2023 bis 4. Quartal 2028. Die Vertragslaufzeit des AN kann davon abweichen. Durch das Ineinandergreifen verschiedener Gewerke entstehende, unvermeidbare Arbeitsunterbrechungen werden nicht gesondert vergütet. Siehe auch anliegende Angaben zu Ausführungsterminen.

2.2 Besondere Erschwernisse während der Ausführung
Die Konstruktionshölzer in den Dachräumen sind teilweise Holzschutzmittelbelastet (DDT) während Arbeiten in diesem Bereich ist Persönliche Schutzausrüstung (PSA) zu tragen, welche gewerkespezifisch näher beschrieben wird.
Für die Bearbeitung von Ufermauern und Fassaden am Wasserlauf sind Wasserhaltungsmaßnahmen erforderlich, welche gesondert beauftragt werden.
Auf Parkbesucher ist insbesondere bei der Anfahrt zur Baustelle Rücksicht zu nehmen, Die Parkordnung ist zu beachten.

2.3 Vorgaben zum Arbeitsschutz
Es gelten die einschlägigen Regelwerke (hier insbesondere ArbSchG, ArbStättV, ASR, DGUV-Informationen etc.). SiGe-Plan und A+S-Plan sind zu beachten, diese liegen bei.
Im Zusammenhang mit schadstoffhaltigen Bauteilen gelten besondere Anforderungen, diese sind im LV beschrieben.

2.4 Art und Umfang von Leistungen zur Unfallverhütung
Der AN ist zur Einhaltung der gültigen Unfallverhütungsvorschriften verpflichtet. Dies gilt insbesondere für Gefährdungsbereiche, welche durch den AN im Rahmen seiner Aufgaben entstehen (Öffnungen mit Absturzgefährdung sicher abzudecken etc.)

2.5 Arbeiten in kontaminierten Bereichen
Der Rückbau von Schadstoffen erfolgt größtenteils vor Maßnahmenbeginn. Es sind Holzschutzmittel am Dachwerk des Gärtnerhauses und in Teilbereichen der Thermen vorhanden, daher sind bei Arbeiten in diesen Bereichen, besonders bei Sägearbeiten etc. die vorgeschriebenen persönlichen Schutzausrüstungen (PSA) zu verwenden (siehe auch Entsorgungskonzept des Fachplaners).

2.6 Besondere Anforderungen an die Baustelleneinrichtung Entsorgung
Die vorschriftsgemäße Zwischenlagerung und Abtransport von ggf. kontaminierten Baustoffen (z.B. belastete Dachabdichtungen, Dämmstoffe etc.) übernimmt der Auftraggeber, Transportgebinde (Deckelcontainer, Sammeltanks) werden bauseits bereitgestellt, einzelne Sammelgebinde (BigBags, Eimer etc.) sind vom AN zu stellen.

2.7 Besondere Anforderungen Gerüste
Der Unterbau ist eigenverantwortlich durch den AN zu prüfen und zu bewerten. Besonderen Anforderungen bestehen bei der Gerüststellung im Bereich der Wasserläufe (Stellung im Wasser auf unbekanntem Grund).
Es ist vorgesehen mehrere Wetterschutzdächer (Spannweite bis 26 m) zu errichten. Zusätzliche Absteifungen innerhalb des Gebäudes und abschnittweiser Aufbau werden in gesonderten Positionen beschrieben.

2.8 Mitbenutzung fremder Gerüste, Hebezeuge etc.
Durch das Gewerk Gerüstbau wird ein Fassadengerüst errichtet, das durch die Folgegewerke genutzt werden kann.
Das Gerüst ist durch die tätigen Firmen unmittelbar nach Ende von verschmutzenden Arbeiten, mindestens jedoch täglich durch den Verursacher zu reinigen.
Bei Putz- und Malerarbeiten ist das Gerüst durch den entsprechenden AN vor Verschmutzung zu schützen bzw. zu reinigen. Nach Abschluss der Putzarbeiten ist das Gerüst durch den entsprechenden AN zu ohne gesonderte Aufforderung zu reinigen. Diese Leistung ist in die Kalkulation der Einheitspreise einzubeziehen und wird nicht gesondert vergütet.
Schadensanmeldungen durch die Gerüstbaufirma gehen in jedem Falle zu Lasten des Verursachers.
Hebezeuge sind von jedem AN für den eigenen Bedarf vorzuhalten.

2.9 Dauer Gerüst- und Hebezeugnutzung
Das Gerüst steht in der vorgesehenen Vorhaltezeit allen Gewerken zur Verfügung.

2.10 Verwendung Recycling-Stoffe
Verwendung von Recyclingstoffen bzw. am Objekt gewonnenen Baustoffen (Ziegel, Steinmaterial, Hölzer) wird begrüßt, die Verwendbarkeit ist nachzuweisen und im einzelnen mit der Bauüberwachung abzustimmen.

2.11 Anforderungen Recycling-Stoffe
Die Anforderungen müssen den entsprechenden Nicht-Recycling-Stoffen entsprechen und sind mit der Bauüberwachung abzustimmen

2.12 Besondere Anforderungen an Art, Güte und Umweltverträglichkeit
Verwendete Baustoffe und Materialien müssen den jeweiligen Zulassungen entsprechen. Umweltverträglichkeit wird vorausgesetzt.
Bei Arbeiten am Mauerwerk und Betonbauteilen ist die Verwendung von Gipsmörtel untersagt. Sofern im LV nicht anders beschrieben, ist Trass-Kalk-Mörtel zu verwenden.

2.13 Eignungs- und Gütenachweise
Eignungs- und Gütenachweise sind vor Einbau sowie im Rahmen der Dokumentation vom AN vorzulegen

2.14 Verwendung auf der Baustelle gewonnener Stoffe
siehe 2.10

2.15 Entsorgungskosten
Die Entsorgungskosten schadstofffreier Abfälle sind, sofern sie nicht in gesonderter Position erwähnt werden, in die entsprechenden Positionen einzukalkulieren, ohne dass es einer besonderen Erwähnung bedarf. Dies gilt insbesondere für den Abtransport und die Kosten, die bei den zuständigen Entsorgungsunternehmen entstehen.
DIN 18299 Ziffer 4.1.12 bleibt als Nebenleistung hiervon unberührt. Die Menge von 1m³ zählt je Vergabeeinheit.
Schadstoffhaltige Abfälle sind in geeigneten Behältnissen auf der Baustelle zu lagern und werden bauseits entsorgt.

2.16 Bereitstellung Materialien durch den AG
Für Steinmetzarbeiten werden beim Rückbau geborgene Natursteinelemente für die weitere Verwendung auf der Baustelle gelagert. Teilweise werden eingelagerte Türen und Fenster für die Wiederverwendung herangezogen. Näheres ist den Leistungsbeschreibungen zu entnehmen.
Darüber hinaus werden keine Materialien und Baustoffe durch den AG bereitgestellt.

2.17 Laden, Lagern und Transport
Für die Materialanlieferung ist eine an den öffentliche Straßenraum angrenzende Ladezone eingerichtet. Baumaterial ist dort auf kleinere Fahrzeuge bis 7,5 t umzuladen und durch den Park zur Baustelle zu transportieren. Die Befahrung der Parkwege mit Anhängern ist nicht gestattet.
Die im Gebäude vorhanden Decken sind für eine Verkehrslast von 2 kN/m² ausgelegt, falls erforderlich, ist für lagerndes Material eine entsprechende Lastverteilung vorzusehen.
Der AG übernimmt in keinem Fall Abladen, Lagern und Transport von Stoffen und Bauteilen. Alle entsprechenden Leistungen werden als Nebenleistungen im Sinne der DIN 18299 betrachtet. Die örtliche Bauüberwachung nimmt keine Lieferungen an.

2.18 Leistungen für andere Unternehmen
Leistungen für andere Unternehmen sind nicht vorgesehen.

2.19 Einstellen von Anlagenteilen
Mitwirken beim Einstellen von Anlagenteilen ist nur für die haustechnischen Gewerke Teil der Leistung.

2.20 Benutzung von Teilen der Leistung vor der Abnahme
Teilabnahmen sind nicht vorgesehen. Sollten Teilabnahmen erforderlich werden, ist dies mit der Bauüberwachung und dem AG abzustimmen

2.21 Wartung während der Verjährungsfrist
Wartungsleistungen sind bei Erfordernis als gesonderte Position im LV beschrieben.

2.22 Abrechnung, Aufmaße
a) Rechnungsform
- Rechnungsadressat ist die Auftraggeberin.
- Die Originalrechnung ist direkt an die SPSG zu senden, bzw. online an rechnung@spsg.de. Die Zahlungsfrist gilt ab dem Datum des Rechnungseingang bei der SPSG.
- 1 x Original ist an die Bauüberwachung zur Prüfung in Papierform zu senden.
- Rechnungen sind kumulativ als Abschlagsrechnungen zu erstellen und müssen im Aufbau der Nummerierung des LV entsprechen. Abweichend gegliederte Rechnungen werden als nicht prüffähig zurückgewiesen.
b) Aufmaßform
Die Abrechnung erfolgt aufgrund vom AN zu erstellender Aufmaße. Die Abrechnung nach Zeichnung des Planungsbüros ist mit Zustimmung der Bauüberwachung möglich.
Bei der Abrechnung der Leistung ist insbesondere auf die Nachvollziehbarkeit des Aufmaßergebnisses zu achten.
Berechnungen von Einzelmengen sind mathematisch korrekt darzustellen und als Gesamtmenge der Einzelleistung zu addieren.
Die Abrechnung erfolgt ausschließlich nach steigendem Aufmaß. Allen Rechnungen ist das komplette Aufmaß der bis zum Rechnungsstand erbrachten Leistungen, ggf. ergänzt um erläuternde Zeichnungen oder Skizzen, beizufügen. Nicht nachvollziehbare Aufmaße können nicht anerkannt werden.

2.23 Umlagen / Nutzungskonditionen
Von der Bruttoabrechnungssumme der Abschlags- und Schlussrechnung werden grundsätzlich einbehalten:
- 0,3 % für den Verbrauch von Baustrom,
- 0,3 % für den Verbrauch von Bauwasser,
- 0,15 % für die Baustellen-Toiletten.

2.24 Hinweis zum LV
Innerhalb der Leistungsbeschreibung sind ggf. Abbildungen (fotografische Aufnahmen und Auszüge aus Bauzeichnungen) enthalten. Sollten diese nicht dargestellt werden, ist die Leistungsbeschreibung im PDF-Format (Blankett) der Kalkulation hinzuzuziehen.

2.25 Schlitz-, Stemm- und Bohrarbeiten
Eingriffe in die bestehende Bausubstanz sind grundsätzlich auf das notwendige Mindestmaß zu reduzieren und im Einzelfall von der Bauüberwachung und dem Auftraggeber freizugeben.

3 ANGABEN ZU BAUDURCHFÜHRUNG & DOKUMENTATION

3.1 Bauwesenversicherung
Der AG schließt keine Bauwesenversicherung ab.

3.2 Planunterlagen
Mit der Ausschreibung zur Verfügung gestellte Planunterlagen werden Vertragsbestandteil und gelten als Grundlage der Ausführung. Änderungen der Planunterlagen im Bauverlauf sind ausdrücklich vorbehalten.
Ausführungszeichnungen werden digital übergeben und liegen im Baubüro auf der Baustelle maßstäblich ausgedruckt in der jeweils gültigen Fassung vor. Die Art der Ausführung ist mit dem Architekten abzustimmen.
Alle in die Ausführungszeichnung eingeschriebenen Maße sind vor Beginn der Fertigung zu prüfen. Widersprüche zwischen Leistungsbeschreibung und Planzeichnungen sind der Bauüberwachung anzuzeigen und im einzelnen abzustimmen.

3.3 Bauzeitenplan / Terminplan
Ein Bauzeitenplan wird mit Baubeginn übergeben. In Baubesprechungen vereinbarte Termine und Einzelfristen werden als vertragsrelevant gewertet.

3.4 Muster und Bemusterungen
Für sichtbar verbleibende Bauteile ist in der Regel eine Bemusterung vorzunehmen, weiteres ist in gesonderten LV-Positionen geregelt.

3.5 Bauprodukte / Prüfzeugnisse / Technische Merkblätter
Für die verwendeten Bauprodukte sind die bauaufsichtlichen Zulassungen und technischen Merkblätter im Rahmen der Dokumentation vom AN zur Verfügung zu stellen. Dies gilt insbesondere für brandschutzrelevante Bauteile und Produkte.

3.6 Bauleiter AN / Baustellenbesetzung
Vom Auftragnehmer ist ein deutschsprachiger Bauleiter zu benennen. Die Baustelle ist durchgehend mit Personal besetzt zu halten sofern keine fremdverschuldete Baubehinderung vorliegt.

3.7 Bautagesberichte
Bautagesberichte sind vom AN zu führen und monatlich der Bauüberwachung vorzulegen.

3.8 Baubesprechungen
Baubesprechungstermine erfolgen in wöchentlichem Rhythmus an einem noch festzulegenden Termin. Für den AN gilt grundsätzlich die Teilnahmepflicht, die Abwesenheit ist nur in Abstimmung mit der Bauüberwachung statthaft. Diese Leistung ist in die Einheitspreise einzukalkulieren und wird nicht gesondert vergütet. Ein Besprechungsraum wird auf der Baustelle zur Verfügung gestellt.

3.9 Abnahmen durch Behörden
Der AN hat behördlichen oder prüfsachverständlichen Abnahmen beizuwohnen sofern dies im Rahmen der Abnahme erforderlich ist.

3.10 Dokumentationsunterlagen
Die mit Abnahme der Bauleistung vom AN zu übergebenden Dokumentationsunterlagen umfassen, sofern nicht näher im LV spezifiziert:
- bauaufsichtliche Zulassungen und technische Merkblätter verwendeter Produkte
- Messprotokolle
- Lieferscheine
- Prüfbescheinigungen
- Installationsschemata
- Werkplanungen / Werkstattzeichnungen
- Materialangaben verwendeter Produkte
- Pflegeanleitungen
- Bestellnummern
- Produktdatenblätter
Die Übergabe erfolgt digital 3 KW vor Schlussabnahmen zur Prüfung auf Vollständigkeit sowie 1-fach in Papierform.

## Gewerksspezifische Vorbemerkungen
Die römischen Bäder sind ein wertvolles Baudenkmal, bei den auszuführenden Arbeiten ist darauf Rücksicht zu nehmen. Nicht nur die zu bearbeitende Substanz muss schonend behandelt werden, auch angrenzende Bauteile dürfen nicht beschädigt werden, besonders Bekleidungen (Putze, Paneele etc.) und Oberflächen (Anstriche, Lackierungen etc.).

Die auszuführenden Tischlerarbeiten umfassen unter anderem:

Innenraumgestaltung:
- Deckenbekleidungen Sicht-Holzschalung, neu  (ca 50m²)
- Deckenbekleidungen historische Holzschalung in den Thermen, neu als Rekonstruktion  (ca 60m²)

Möblierung:
- Catering-Küche inkl. Geräte, ca 3,9lfm (Arbeitsplatte, Unterschränke und 1 Hochschrank)
- Teeküche inkl. Geräte, Schrankelement ca B xHxT = ca 1,8m x 2,4m  x0,6m
- Sitzmöbel, 4 St Länge ca 1,4m
- Museums-Garderobe / 20 Schließfächer,  Schrankelement  BxHxT = ca 1,9 x 2,0m x 0,5m
- Diverse Bekleidungen zur Abdeckung von Technik, z.B. Schrankelement für Gas-Therme

Sonstiges:
- Kellertrennwände ( ca 6lfm)
- Rankhilfen Aussenanlage (ca 30m²)

Bauvorbereitung
Dem Auftragnehmer und jedem seiner Mitarbeiter muss bewusst sein, dass die Arbeiten in denkmalgeschütztem Umfeld und Parkanlagen mit Besucherverkehr auszuführen sind. Der Arbeitsbereich ist in einem ordentlichen Zustand zu halten, zu reinigen und aufzuräumen. Dementsprechend sind die Arbeitstechnologien auf die Besonderheiten abzustimmen und eventuelle Mehraufwendungen in die Preise einzukalkulieren. Die Lage im Park gebietet zugleich ein entsprechendes Verhalten während der Arbeiten. So ist z.B. das Spielen von  Radios und anderen akustischen Wiedergabegeräten zu unterlassen.
In den Gebäuden und auf deren Dächern besteht absolutes Rauchverbot.
Der Bieter hat sich rechtzeitig Klarheit über die geplanten Maßnahmen zu verschaffen. Dazu besteht die Möglichkeit nach Vereinbarung das Objekt zu besichtigen.
Die zu behandelnden Bauteile sowie alle Architekturoberflächen, Grünanlagen und Wege sind gegen jedwede Beeinträchtigungen zu schützen.
Als Markierungsfarbe ist ausschließlich wasserlösliche Kreide zu verwenden. Markierungen auf verbleibenden Oberflächen sind strengstens untersagt!

Baudurchführung
Die durchzuführenden Maßnahmen sind mit der Bauüberwachung abzustimmen, Veränderungen auf Grund neuer Situationen rechtzeitig anzumelden und die Zustimmung einzuholen. Baubesprechungen sind Nebenleistungen und werden nicht gesondert vergütet.
Absprachen der Auftragnehmer untereinander sind nur nach Zustimmung durch die Bauüberwachung / den Architekten zulässig.
Ausführungszeichnungen werden digital übergeben und liegen im Baubüro auf der Baustelle maßstäblich ausgedruckt in der jeweils gültigen Fassung vor. Die Art der Ausführung ist mit dem Architekten abzustimmen. Alle in die Ausführungszeichnung eingeschriebenen Maße sind vor Beginn der Fertigung zu prüfen.
Die Bauteilfertigung hat nach örtlichem Aufmaß zu erfolgen. Da alle Arbeiten nach Aufmaß abgerechnet werden, hat der Auftragnehmer seine Aufmaßlisten rechtzeitig vor dem Verdecken abzurechnender Bauteile einzureichen. Abgerechnet wird ausschließlich die fertig verbaute Menge.
In die Einheitspreise einzurechnen sind die Kosten für:
- fachgerechte Lagerung, Transport und Entsorgung anfallender Bauabfälle, sofern diese nicht zu Gefahrstoffen zählen
- für den Abbau und Transport der benötigten Materialien, Geräte, Arbeits-
und Schutzmittel. Hierunter fällt auch Hebetechnik, Anschlagmittel und ggf.
Bodenschutz. Die Absperrung des Arbeitsplatzes am Objekt obliegt dem AN.
- sämtliche Einmess- und Nivellierarbeiten für die eigene Leistung
- erforderliche Schutzmaßnahmen gegen Witterungseinflüsse üblicher Art soweit sie zur
  termingerechten Ausführung notwendig sind. (z.B. Schutz vor Regen mittels Planen)
- sämtliche Befestigungsmittel wie Haften, Schrauben, Dübel Falzbleche etc., wenn sie nicht
  gesondert ausgewiesen sind.
- Die Zuschnitte, Ausklinkungen und Anpassungen an durchgehende und angrenzende Bauteile
  (z.B. Wände, Stiele und Streben, Stahlbauteile) und Überzüge werden nicht gesondert
vergütet.
- Alle Leistungen umfassen auch die Lieferung der dazugehörenden Stoffe und Bauteile
  einschließlich Abladen und Lagern auf der Baustelle, wenn in der Leistungsbeschreibung
  nichts anderes beschrieben ist.
- Sofern in Einzelpositionen nicht anders beschrieben, sind emissionsarme Produkte,
  vorzugsweise mit dem Umweltzeichen "Blauer Engel" zu verwenden.

Bautagesberichte/Dokumentation

Der Auftragnehmer hat täglich ein Bautagebuch zu führen und es in regelmäßigen Abständen vorzulegen sowie digital dem Auftraggeber / der Bauüberwachung zu übergeben.

Gegenstand der Bautagesberichte sind: Datum, Vorarbeiter, Arbeitskräfte (Anzahl), Maschineneinsatz, Witterung, Arbeitsumfang, Stand und Fortschritt der Bauarbeiten, besondere Ereignisse, Kontrollen, Entsorgungsleistungen.

Vereinbarungen vor Ort zwischen Auftraggeber und Auftragnehmer sind im Bautagebuch festzuhalten.

Ein vom Auftraggeber und -nehmer unterschriebenes Bautagebuch ersetzt nicht die Leistungsfeststellung.

Entsorgung

Die Entsorgung der ausgebauten Materialien ist in der Leistung enthalten sofern nicht anders ausgewiesen.

Schadstoffhaltige Bauaubfälle werden bauseits entsorgt. Der Auftragnehmer hat den gesicherten Transport in geeigneten vom AN gelieferten Behältern zu bauseits gestellten Abfallcontainern zu erbringen.

Die vorgesehenen Stellplätze für Schuttcontainer befinden sich auf dem Baustellengelände, der Transportweg beträgt ca. 50 m.

Für die Stellung der Baueinrichtung ist zu beachten, dass kein Anschluss zur Abwassersammelleitung bereitgestellt werden kann. Anfallende Abwässer sind zu sammeln und zu entsorgen.

## Anlagen zum LV
Der Ausschreibung liegen folgende Unterlagen und Pläne als Vorabzug bei

Zeichnungen

Grundrisse:  Gesamtanlage EG 1:100
  Gesamtanlage OG 1:100
  Gesamtanlage DG 1:100
  Gesamtanlage Dach 1:100

Schnitte:  Gesamtanlage AA_CC 1:100
  Gesamtanlage EE_FF 1:100
  Gesamtanlage GG_HH 1:100
  Gesamtanlage II_JJ 1:100

Ansichten:  Gesamtanlage Nord & Süd 1:100
  Gesamtanlage Ost & West 1:100

Sonstige Anlagen

a01 Angaben zur Baustelle
a02 Baustelleneinrichtungsplan
a03 Zufahrtsplan
Fotodokumentation

Details

Gärtnerhaus
GÄ 202_Wandabwicklung Bad OG
GÄ 701_Teeküche OG
GÄ 702_Garderobe EG

Therme /Remise / Kasse
TH 402_Atrium-Fenster
TH 504_Innentür Flur, Remise
TH 704_Cateringküche, Remise
TH 702_Kassenmöbel
TH 603a_und TH306b Oberlicht_Billardzimmer (Deckenschalung)
TH 605_Remisendach

Aussenbereich
DE 006_GÄ_Südfassade_Rankhilfen

## Termine
Der Auftragnehmer muss damit kalkulieren, dass dem Baufortschritt entsprechend die nachfolgend beschriebene Leistung in einzelnen Teilleistungen zu erbringen ist. Es besteht kein Anspruch auf Erstattung evtl. entstehender zusätzlicher Anfahrtswege oder Arbeitsunterbrechungen.

Therme (Museumsbereich)
Deckenbekleidung Billardzimmer Aufmaß & Fertigung  Q1 / 2027
  Montage  Q2 / 2027

Kassenraum Schließfächer  Aufmaß & Fertigung  Q2 / 2027
  Montage  Q3 / 2027

Remise
Deckenbekleidung Remise, neu  Montage  Q2 / 2027

Catering Küche  Aufmaß & Fertigung  Q3 / 2027
  Montage  Q4 / 2027

Gärtnerhaus
Teeküche  Aufmaß & Fertigung  Q1 / 2027
  Montage  Q2 / 2027

## 36 Tischlerarbeiten Raumausstattung & Mobiliar

### Unbenannt 36 Tischlerarbeiten Raumausstattung & Mobiliar

#### Unbenannt 36.1 Deckenbekleidungen

*Hinweis: Remise*

**36.1.1 RE Traglattung, Randabschluss**
Vorhanden Tragrost (bauseits 60x60cm durch Gewerk Zimmermann) ergänzen im Randbereich. Liefern und anbringen einer Lattung entlang der Trockenbauwände als Montageholz für die nachfolgende Deckenschalung.
inklusive aller erfoderlichen Zuschnitte und Befestigungsmittel.

Lattung:  60x60mm
Holzart:  Fichte, Kiefer
Ausführungsort:  Remise
Menge: 70,000 lfdm

**36.1.2 RE Decke, Sichtholzschalung Remise**
Lieferung und Einbau einer Deckenschalung NF, Kiefer, glatt gehobelt. Bretter dicht gefügt ohne artikulierte Fuge. Montage auf bauseits erstellter Traglattung Achsmaß (60x60cm) mit unsichtbarer Befestigung, inklusive aller erforderlichen Befestigungsmittel.
Oberfläche bleibt holzsichtig, malerfertig geschliffen, für transparente Öllasur bauseits (Gewerk Maler).
Inklusive erforderlicher Zuschnitte und Anpassungen an Wandabschlüssen und Pfetten.

Material:  Kiefer, astlos, gehobelt, NF, Si
Öberfläche:  malerfertig geschliffen, Si
Schalung:  24 x136mm
Achsmaß Traglattung: 60x60cm  (60x60mm)
Länge:  bis 4m

Ausführung in Einzelflächen 2,5 bis 11 m².
Randanschlüsse in ges. Position.

Bereich: Remise  Technik, WC, Flur,  Catering, bar. freies WC
Menge: 50,000 m²

**36.1.3 RE Decke, Randabschluss**
Herstellen der Randanschlüsse für die Deckenschalung aus
Pos. 2 an Pfetten und Wänden, mit Schattenfuge 10 mm, Sägekante gebrochen, inklusive aller erforderlichen Zuschnitte

Anschluss Pfetten:  30lfm
Anschluss Wand:  70lfm

Ausführungsort:  Remise
Menge: 100,000 lfdm

**36.1.4 RE Decke, Kabeldurchführung**
Einzelkabeldurchführung in Deckenschalung herstellen

Durchmesser  bis 10mm

Ausführungort: Remise
Menge: 20,000 St

**36.1.5 RE Sturzbekleidung Glastür Flur Remise**
Schließen des Sturzfeldes über der Tür Remise mit Sichtholzschalung wie in Pos. 2 beschrieben.
Zuschnitt und Einpasssung an Dachneigung und Stahlprofile der Tür. Inklusive Unterkonstruktion mit Traglatten 60x30mm. Inklusive aller erforderlichen Befestigungsmittel.
Befestigung teilweise an Stahlbauteilen Stärke 5 mm mit Vorbohren oder selbstschneidenden Schrauben.

Abmessung :  B xH ca 170x30cm je Seite
  je ca 0,6m² Sturzbereich

Bereich:  RE Flur; Detail TH504 Innentür Flur Remise
Menge: 2,000 St

*Hinweis: Therme Innenraum Museum*
Restauratorischer Bereich !!

Die Schalung an der Decke Billardzimmer stammt nicht aus der Entstehungszeit und die Anstriche sind Bleikontaminiert. Eine Restaurierung ist daher nicht gewünscht. Decke wird ausgebaut und in den nachfolgenden Postitonen schadstofffrei rekonstruiert.

Die Decke wurde durch das Gewerk Zimmermann bereits zurückgebaut, Musterstücke wurden eingelagert.

**36.1.6 TH Deckenschalung Billardzimmer, Fläche**
Deckenschalung (glatt, malerfertig geschliffen) gem. historischem Vorbild liefern und montieren. Musterstücke sind vor Ort eingelagert.
Bereich Fläche zwischen den Deckenbalken, Länge ca 90cm. Inklusive erforderlicher Befestigungsmittel (verdeckte Montage) und Montagehilfen an Stahlträgern und Deckenbalken liefern und montieren.
Die Bretter sind im Bestand auf einer Leiste aufgelegt.
einschließlich erstellen einer Werkplanung nach örtlichem Aufmaß und Übernahme der Bestandsprofile (Leisten), Detailierungsgrad  bis 1:2 (in separater Position)

Inklusive Anstrich der Holzoberflächen mit Standölfarbe halbfett, harzfrei, biozidfrei, diffusionsoffen, 2-facher Auftrag mit Zwischentrocknung und Zwischenschliff für seidenmatte Oberfläche. Zuvor Grundierung der Flächen mit Halböl vornehmen.

Löcher aus  vorhergehender Schalung entfallen.
Hinweis zur Mengenermittlung Stahlträger wurden übermessen!

Material:  Nadelholz d= 20mm
Schalung:  ca 210x20mm
Farbe: Fläche NCS Farbton " beige" , nach  Bemusterung einschließlich Vorlage von bis zu
  5 Farbmustern auf  Holzstück zur Farbauswahl.

Bereich: TH Billardzimmer Decke,
  Detail TH603 Oberlicht Billardzimmer

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Menge: 40,000 m²

**36.1.7 TH Deckenschalung Billardzimmer, Träger**
Deckenschalung wie zuvor beschrieben, jedoch als Einhausung von Stahlträgern und Deckenbalken, als Kastenprofil aus Brettern, aufgesetzte profilierte Randleisten in ges. Position.
Für die Montage an den Stahlträgern sind entsprechende Montagehilfen (Ausklotzung) beideitig mit einzukalkulieren.
Annahme Steghöhe Träger ca 22cm, Montagehilfe etwa im Abstand von ca 50cm.
Inklusive Anstrich mit Standölfarbe (Grundierung und 2-facher Anstrich) wie in Pos. 6 beschrieben.

Material:  Nadelholz, d = 20mm
Breite  ca 20-30cm
Höhe  ca 15-20cm
Farbe: Fläche NCS Farbton " hellgrau" , nach  Bemusterung einschließlich Vorlage von bis zu
  5 Farbmustern auf  Holzstück zur Farbauswahl.

Abrechnung nach lfm Träger, einschließlich beidseitiger Ausklotzung.

Bereich: TH Billardzimmer, Träger
Menge: 45,000 lfdm

**36.1.8 TH Deckenschalung Billardzimmer, Randbereich**
Deckenschalung wie zuvor beschrieben, jedoch für den Randabschluss der Decke mit einer Wandbekleidung zwischen Deckenbalken.
Inklsuive erforderlicher Befestigungsmittel.
Inklusive Anstrich mit Standölfarbe (Grundierung und 2-facher Anstrich) wie in Pos. 6 beschrieben.

Material:  Nadelholz, d = 20mm
Breite  ca 20-30cm
Höhe  ca 15-20cm
Farbe: wie Pos. 7

Menge enspricht der lfm Wand Achse E und J senkrecht zu den Deckenbalken und dem lfm Übergangsfries Oberlicht.

Bereich: TH Billardzimmer
  Randabschluss Wand bzw Oberlicht
Menge: 24,000 lfdm

**36.1.9 TH Deckenschalung Billardzimmer, Oberlicht**
Deckenschalung wie zuvor beschrieben jedoch als vertikale Bekleidung des Oberlichtschachtes.
Inklusive erforderlicher Unterkonstruktion aus Latten 40x50mm auf OSB (Gewerk Zimmermann) verschraubt.
Im Referenzfoto sichtbare Löcher werden nicht rekonstruiert!
Inklusive Anstrich mit Standölfarbe (Grundierung und 2-facher Anstrich) wie in Pos. 6 beschrieben.

gem historischem Vorbild sind zudem zur Flächenbeschichtung auch 4 weiße Frieslinien je ca 8m zu rekonstruieren und einzukalkulieren. Ausführung nach Einbau für gerade Kanten, inklusive erforderlicher Abklebearbeiten.

Material:  Nadelholz d= 20mm
Schalung:  ca 210x20mm
Unterkonstruktion: 30x50mm
Schachthöhe: ca 1,50m
Abwicklung:  ca 7,60m
Farbe:  wie Pos. 7

Fries:  Malerarbeit 4x 8lfm, Höhe ca 2cm, weiß

Bereich: TH Billardzimmer Bekleidung  Oberlichtschacht

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Menge: 20,000 m²

**36.1.10 TH Deckenschalung Billardzimmer, Deckleisten**
Deckleisten und Eckprofile profiliert gem. historischem Vorbild aufmessen, rekonstruieren, liefern und verdeckt befestigt einbauen (aufleimen bzw. aufnageln mit Verkittung und überlackierung der Nagelstellen).
Zwischen den Schalungsbrettern, an Eckübergängen, als Feldabgrenzung.
In verschiedenen Querschnitte, Annahme 4 verschiedene Profilierungen. Mit Gehrungsschnitten an Ecken, Oberflächen malerfertig geschliffen.

Inklusive Anstrich mit Standölfarbe (Grundierung und 2-facher Anstrich) wie in Pos. 6 beschrieben.

Material:  Nadelholz
Deckleiste:  im Feld ca 30x15mm, profiliert
Deckleiste: an Ecken ca 50x50mm, profiliert

Farbe: Fläche NCS Farbton " weiß" ,
  nach Bemusterung; einschließlich Vorlage von  bis zu 3 Farbmustern auf  Holzstück zur
  Farbauswahl.

Bereich: TH Billardzimmer Deckleisten & Eckprofile

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Menge: 430,000 lfdm

**36.1.11 TH Decke Revisionsöffnung**
Zulage zur Deckenschalung in der Fläche, für die Montage von 3 zusammenhängenden Brettern als als Revisionsöffnung. Lage in Abstimmung mit HLS und ELT.

Revisionsöffnung  Annahme ca 60x90cm

Bereich  TH Billardzimmer
Menge: 1,000 St

**36.1.12 TH Decke Raumluftsensor**
Zulage zur Deckenschalung in der Fläche, sowie für Bestandsdecken die nicht ausgetauscht werden für die Herstellung einer Öffnung für Einbauten HLS; hier Raumpendelfeuchtesensor.

Durchmesser Deckenöffnung  16mm

Bereich:  TH, Billard, Atrium, Vorhalle & Caldarium
Menge: 4,000 St

#### Unbenannt 36.2 Remise Küche Catering

**36.2.1 Korpi und Fronten**
*** Pauschalposition
Herstellen, liefern und einbauen einer Küche.
Inklusive erstellen einer Werkplanung, Detailierungsgrad bis 1:10.

Geeignete Korpi nach Standartmaßen auszuwählen, Höhen inklusive Sockelleiste.
Arbeitsplatte und Geräte separat beschrieben.

Küche gemäß Detail: TH704_Cateringküche
im Wesentlichen bestehend aus:

1x Hochschrank, BxTxH = 60x60x200cm
- Front mit Türen
- als Putzschrank, mit 2 Einlegeböden
- inklusive Blende aus Möbelfront, als seitlicher Abschluss zur Küchenzeile
- inklusive liefern und einbauen eines Lüftungsgitters oberseitig

4x  Unterschränke, BxTxH = 60x60x90cm
- 1x Front mit 3 Schubladen
- 2x Front mit Türen, je 2 Einlegeböden
- 1x Einbauelement für Spülmaschiene (Gerät separat) Front Klappe mit Scharnier

1x  Unterschrank, BxTxH = 90x60x90cm
- inklusive Doppelspüle Edelstahl
- Front als Blende und 1x Schublade mit Müllauszug.
- Im Unterschrank wird ein  Durchlauferhitzer integriert (Gewerk HLS)

Inklusive Sockelleisten, inklusive aller erforderlichen Blenden und Fronten. Inklusive Griffleiste (8St), linear, Edelstahl, zu bemustern.

Einfache Ausführung:
Korpus:  Melaminbeschichtete Spanplatte, weiß
Front:  MDF Platte mit HPL Beschichtung
Farbe: für alle sichtbaren Kanten und Elemente
  heller Farbton (Richtwert RAL 6021 Blassgrün)
  nach Bemusterung
Menge: 1,000 psch

**36.2.2 Küchenablage Edelstahl**
Küchenablage liefern und einbauen inklusive erforderlicher Aussschnitte für Einbauten. Edelstahlarbeitsplatte mit flächiger tragender Unterlage aus Holzwerkstoff.

Inklusive herstellen einer Aufkantung am Anschluss an aufgehende Bauteile ( Hochschrank & Wand) ca 7cm
Inklusive herstellen einer Abkantung an offenen Enden ca 3cm. Inklusive herstellen der Ausschnitte und Anbindung der Doppelwaschbecken aus Edelstahl (siehe Pos. 1.)

Material:  Edelstahl auf Holzunterlage
Größe:  Arbeitsplatte ca 3,30x60cm
Menge: 1,000 St

**36.2.3 LED Beleuchtung Arbeitsplatte**
Wandbord mit Beleuchtung, Ablage über Küchenzeile
Tiefe= ca 200mm
Höhe= ca 30mm
inklusive lineare Beleuchtung auf ganzer Arbeitsplattenlänge als unterseitig integrierte Arbeitsplattenbeleuchtung LED gebrauchsfertig liefern montieren und anschließen.
Inklusive erforderlichem Zubehör.
Inklusive Wandmontage in Trockenbauwand mit unsichtbarer Verschraubung.

Länge Bord & LED Band:  ca 3,30m
Menge: 3,300 lfdm

**36.2.4 Einbaugerät Geschirrspülmaschine**
Liefern und einbauen einer Geschirrspülmaschine mit Möbelfront, vollintegriert, A+++ , 60 cm breit, 14 MGD, Supersilence, TimeLight, VarioSchublade Pro
Inklusive des erforderlichen Zubehörs für die Bekleidung der Front. (Knickmoment Sockel)
Gebrauchsfertig montieren und anschließen.

Richtfabrikat:  Bosch SMV68TX06E Serie 6
  oder gleichwertig

angebotenes Produkt: '....................'
Menge: 1,000 St

**36.2.5 Freistehender Gastro Lager-Kühlschrank**
Liefern eines freistehenden Gastro-Lagerkühlschranks,
- 380 Liter Kühlvolumen
- Temperaturbereich 0°C -8° C
- Produktmaß BxTxH = 595x653x1850mm
- 1 Tür, abschließbar, weiß
Gebrauchsfertig montieren und anschließen.

Richtfabrikat:  Gastro Hero, Art.-Nr.: GH-SRH40
  oder gleichwertig

angebotenes Produkt: '....................'
Menge: 1,000 St

#### Unbenannt 36.3 Gärtnerhaus Teeküche

**36.3.1 Einbauschrank als Küchenmöbel**
Herstellen, liefern und einbauen einer versteckten Küche, eingebaut in ein komplett schließbares Schrankmöbel.
Inklusive erstellen einer Werkplanung, Detailierungsgrad bis 1:10.
Höhen inklusive Sockelleiste, Geräte separat beschrieben.

Küche gemäß Detail:  GÄ701_Teeküche
3 teiliges Schrankelement, BxHxT =1,8m x 2,4m x 0,6m
bestehend im Wesentlichen aus:

1x Hochschrank, BxHxT =  60x240x60cm
- Front mit Türen (3 St)
- oben Oberschrank mit Einlegeboden
- mitte Einbauelement für Kühlschrank (Gerät separat)
- unten Einbauelement Spülmaschine (Gerät separat)
- Sichtbare Korpusseite (rechts) mit Frontpaneel bekleiden ca 60cm x 240cm

2x  Unterschränke, je BxHxT =  60x90x60cm
- 1x Front mit 4 Schubladen
- 1x Front als Blende inklusive Müllauszug, Inklusive Edelstahlspülbecken ca 30x45cm, Bereich für  Durchlauferhitzer (Gewerk HLS) vorsehen.

2x Oberschränke, je BxHxT =  60x60x60cm
- 2x Front als Tür, je 1 Einlegeboden

1x  Schrankrahmen Küchenablage mit Regalboden
- Rahmen B x H x T =1,2m x 0,9m x 0,6m
- Ablage mit Ausschnitt Spülbecken, inklusive Einbau-Spülbecken 40x50cm, Edelstahl
- Küchenarmatur (Gewerk HLS)
- Regalboden 40cm tief, inklusive Einbau eines LED Streifens zur Beleuchtung (LED separat)
- Rückwand in Frontoptik, inkl. Steckdosenausschnitt, abwischbar
- Falttür 2-teilig, inklusive entsprechender Beschläge und Bänder:
- offen, Falttür steht links vor der Wand
- geschlossen, keine Küche sichtbar

inklusive Griffe, als lineare Mulden, inklusive Sockelblende.

Einfache Ausführung:
Korpus:  Melaminbeschichtete Spanplatte, weiß
Front:  MDF Platte mit HPL Beschichtung
Farbe: für alle sichtbaren Kanten und Elemente
  heller Farbton (Richtwert RAL 6021 Blassgrün)
  nach Bemusterung
  Farbgebung auch für die sichtbaren Bereich bei  geöffneter Küche vorsehen, hier Rahmen,  Regalboden, Küchenablage, Rückwand.

Beispielbild:
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Menge: 1,000 St

**36.3.2 LED Beleuchtung Arbeitsplatte**
Zulage unterseitig integrierte Arbeitsplattenbeleuchtung LED liefern und einbauen.
Als lineare Beleuchtung auf ganzer Arbeitsplattenlänge.
Inklusive erforderlichem Zubehör.
Gebrauchsfertig montieren und anschließen.

LED Band:  1,20m
Menge: 1,200 lfdm

**36.3.3 Einbaugerät Geschirrspülmaschine**
Liefern und einbauen einer Geschirrspülmaschine mit Möbelfront, vollintegriert, A+++ , 60 cm breit, 14 MGD, Supersilence, TimeLight, VarioSchublade Pro
Inklusive des erforderlichen Zubehörs für die Bekleidung der Front. (Knickmoment Sockel)
Gebrauchsfertig montieren und anschließen.

Richtfabrikat:  Bosch SMV68TX06E Serie 6,
  oder gleichwertig

angebotenes Produkt: '....................'
Menge: 1,000 St

**36.3.4 Einbaugerät Kühlschrank mit Gefrierfunktion**
Liefern und einbauen eines Einbau-Kühlschrankes mit Gefrierfach, mit Möbelfront, vollintegriert, Flachscharnier.
Gebrauchsfertig montieren und anschließen

Größe:  ca 88cm  x  55 cm
Richtfabrikat:  Bosch Serie 2, KIL22NSE0
  oder gleichwertig

angebotenes Produkt: '....................'
Menge: 1,000 St

#### Unbenannt 36.4 Möbel und Ausstattung

**36.4.1 RE Wickeltisch Remise**
Liefern und einbauen eines Wickeltisches, klappbar, mit wartungsfreien Klappenbremsen, mit Seitenschutz, TÜV-geprüft und GS-zertifiziert (DIN EN 1221:2013-12).
Inkl. Wickelauflage aus grauem PU-Leder, PVC-frei, fett- & ölbeständig, desinfektionsmittelbeständig.

Material:  Formholz, Multiplex HPL beschichtet
Farbe:  weiß
Höhe x Breite: 77,4 x 57,3cm
Liegefläche:  54 x 75,5cm
Tiefe geschlossen: 22,5cm
Tiefe offen:  82cm
Rollschutz:  20cm (seitl Aufkantung)
Belastbarkeit: 75kg

Richtbarikat:  Wickeltisch KAWAmidi ǀ white,
  oder gleichwertig

angebotenes Produkt: '....................'

Bereich:  RE barrierefreies WC
Menge: 1,000 St

**36.4.2 GE Schrank für HLS Gerät**
Eckverkleidung für raumluftunabhängige Therme liefen und einbauen. Bestehend aus 2 Seitenwänden 50cm tief und 2,30 hoch (raumhoch) mit Ausschnitten für Abluftrohr Schornstein, sowie einer Tür mit Griffmulde zu öffnen.
Keine Rückwand, Fixierung an Rückseitiger Mauerwerkswand und Trockenbau-Decke mit Winkeln. Einschl. örtl. Aufmaß und Werkplanung, Detaillierung bis 1:10

Material:  Multiplex 18mm, HPL beschichtet, weiß
Maße :  b ca 85cm ( Tür)
  h ca 2,30m (raumhoch)
  t ca 50cm

Bereich:  GÄ OG Kammer
Menge: 1,000 St

**36.4.3 GÄ Spiegelschrank Bad**
Spiegelschrank für Durchlauferhitzer herstellen und in vorhandene Nische im Trockenbau einpassen, Vorderkante flächenbündig zu Fliesen.
Schrank bestehend aus Multiplexplatten, 18mm, weiß, umlaufender Rahmen, Rückwand und eine Tür mit Spiegel.

Der Schrank verdeckt den Durchlauferhitzer für Dusche und Waschtisch. Inklusive erstellen von 4 Aussschnitten für Haustechnik-Anschlüsse Durchlauferhitzer, vor Ort einzupassen (2x WW, 1x KW, 1x Steckdose).
Spiegeltür-Öffnung durch push-to-open.
Einschl. örtl. Aufmaß und Werkplanung, Detaillierung bis 1:10 nach Abstimmung HLS.

Material:  Multiplex 18mm, HPL beschichtet, weiß
Abmessung:  BxHxT ca 60x75 x21cm

Bereich:  GÄ OG Bad
  Detail GÄ202_Wandabwicklung Bad OG
Menge: 1,000 St

**36.4.4 PA Abdeckung Heizkreisverteiler Pavillon**
Liefern und einbauen einer revisionierbaren Abdeckung für eine Heizkreisverteiler-Nische im Mauerwerk.
Anschlussfuge zum Putz als Schattenfuge herstellen, Platte kann auf Boden aufstehen.
Inklusive aller erforderlichen Befestigungsmittel, herausnehmbar durch Push Pull.
Oberfläche vorbereitet für Anstrich durch Gewerk Maler.

Öffnung:  ca 100x70cm
Material:  Multiplexplatte Kiefer 18mm
Oberfläche: geschliffen für bauseitige Lackierung  (Wandfarbe Gewerk Maler)

Bereich: Pavillon Heizkreisverteiler
Menge: 1,000 St

**36.4.5 TH Leibungsbekleidung Atriumfenster**
Leibungsbekleidung des Fensters im Atrium wiederherstellen.
Vorhandene Leibungsbekleidung (Holz) ausbauen, Leibungsbretter passend für neues Fenster besäumen, für Neuanstrich vorbereiten und wieder montieren.

Hinweis: Altanstrich vermutlich mit Bleibelastung
Bei der Bearbeitung ist auf die Einhaltung der Arbeitsschutzvorschriften im Umgang mit bleihaltigen Produkten nach TRGS 505 zu achten. Ensprechende Schutzkleidung für die Mitarbeiter ist in die Positionen mit einzukalkulieren.

Liefern und montieren einer zusätzlichen Abdeckleiste für Fugenüberdeckung im Fensteranschluss. Kiefer, ca. 35x15mm, mit Karnies. Befestigungsgrund Ziegelmauerwerk.

Fensternische:  B x H= 3,01m x 2,87m
Leibungstiefe  ca 20 cm
Zierleiste raumseitig  ca 6cm breit

Material:  Kiefer, Vollholz min 20mm
Oberfläche:  Anstrich Standölfarbe weiß,  grundiert und 2fach endbeschichtet
Farbton:  weiß, nach Vorlage von bis zu 3  materialechten NCS-Farbmustern  auf Holz zur Abstimmung mit den  Restauratoren

Bereich:  Therme, Leibung Atrium, Detail TH 402
  Einfassung neues Stahlfenster

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
Foto: Bestandsleibung Atruim mit "altem Fenster"

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Menge: 9,000 lfdm

**36.4.6 TH Kasse Schließfächer/ Garderobe**
*** Pauschalposition
Herstellen, liefern und einbauen eines Garderoben- , Schließfachschrankes. Inklusive erstellen einer Werkplanung nach örtlichem Aufmaß, Detailierungsgrad  bis 1:10.

gemäß Detail: TH 702 Kassenmöbel
Schrankelement: BxH =1,82m x 1,98m; Tiefe ca 48cm
Einbau auf der Stirnseite des Raumes mit ca 5cm Abstand ringsum zur Hinterlüftung und Sockelelement ca 10cm.
Einschließlich Wandbefestigung im nicht sichtbaren Bereich gegen Umkippen.

bestehend aus:
8x St  Schließfachschrank; BxH 46x46cm
12x St  Schließfachschrank; BxH 30x46cm
 Tiefe ca 48cm

Material: MDF Platte 18mm mit HPL Beschichtung,  feuchtebeständig
Farbe: heller Farbton (Richtwert RAL 6021 Blassgrün)
  nach Bemusterung unter Vorlage von bis zu 5  materialechten Farbmustern

Fronten/Türen inklusive aller erforderlichen Beschläge.
Schlösser und Nummerierung in separater Position.

Bereich:  Therme, Kasse
Menge: 1,000 psch

**36.4.7 TH Kasse Schließfächer, Schloss**
Liefern und einbauen von mechanischen Münzpfandschlössern zu vorherigen Pos. 6.
Durch Einwurf einer Münze oder eines Chips wird das Schließfach reserviert, zum Ende der Nutzung wird das Pfand wieder frei gegeben.

Münzpfandschloss mit 1 Schlüssel, Gehäuse aus stabilem Kunststoff mit 2 Münzfächern zum wahlweisen Einwurf einer 1- oder 2-Euro-Münze, Zylinder feuchtraumgeeignet mit Notöffnungsfunktion per Kontrollschlüssel, Farbe Schwarz, für Türanschlag links. Benutzerschlüssel mit Spezial-Schlüsselkopf als Abbruchschutz.
Bedienhinweis auf der Schlossinnenseite.

Schlüsselköpfe mit laufender Nummerierung versehen 1-20

DIN links, twin-coin-funktion

Richtfabrikat :  Safe-o-mat, oder gleichwertig

angebotenes Produkt '....................'

Bespielfoto: Logierhaus Caputh (SPSG)

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Menge: 20,000 St

**36.4.8 TH Kasse Schließfächer, Nummerierung**
*** Pauschalposition
Liefern und aufbringen von Schließfachnummerierungen zu vorherigen Pos. 6. , als laufende Nummer 1-20, Höhe ca 4cm

Material:  Messing, brüniert,  zu bemustern
Menge: 1,000 psch

**36.4.9 TH Kasse Bilderleiste**
Herstellen, liefern und einbauen einer Bilderleiste / Wandbord, vgl. Detail: TH 702 Kassenmöbel

Leiste LxT:  1,50m x 10cm
Material:  Eiche Vollholz, 30mm
  eingefräste Nut 5x5mm auf ganzer Länge  als Einstecknut für Postkarten usw.
Montage:  verdeckte Montage in Mauerwerk
Oberfläche:  Natur, geölt 3-fach mit Leinölfirnis

Bereich:  Therme, Kasse
Menge: 1,000 St

**36.4.10 TH & GÄ Sitzmöbel**
Herstellen und liefern von Sitzbänken, als mobile Möblierung des Kassenraums (TH) und der Garderobe (GÄ).
vgl. Detail: GÄ 702 Garderobe EG

Sitzbank BxHxT: 1,40m x 0,45m x 0,4m
Material:  Eiche Vollholz, 50mm
Konstruktion: Beine und Sitzfläche als Platte, U-Form,
  mit Schwalbenschwanzverzinkung
Oberfläche:  Natur, geölt 3-fach mit Leinölfirnis  eingelassen

Bereich:  Therme Kasse
  Gärtnerhaus Garderobe
Menge: 4,000 St

**36.4.11 Möbelgleiter**
liefern und anbringen von Möbelgleitern auf Sitzmöbeln der Pos. 10.
Genagelt, schwarz, 40 mm, mit Wechselaufsatz für verschiedene Untergründe (Fliesen, Dielen, Sandstein), z.B. Wagner System Möbelgleiter
Menge: 16,000 St

**36.4.12 GÄ Kleiderstange Garderobe**
Liefern und einbauen von Kleiderstangen als offene Garderobe, Wandmontage.
vgl. Detail: GÄ 702 Garderobe EG

Maße (BxT):  130cm x 30cm
Material:  3/4 Zoll Eisenrohr, Æ 27mm
Oberfläche:  schwarz, pulverbeschichtet
Belastbarkeit:  bis 100kg
Montage:  3 Befestigungspunkte, je aussen und  mittig mit Abstandshaltern.
  An Kopfplatten (rund ) auf  Mauerwerkswand montiert.

Richtfabrikat:  Kleiderstange Kaspar Double, oder  gleichwertig

Bereich:  Gärtnerhaus Garderobe

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Menge: 2,000 St

**36.4.13 GÄ Galerieschienen**
liefern und einbauen von Galerieschienen für die permanente und flexible Aufhängung von Kunstwerken und Gemälden aller Art. Wandschiene mit offenem J-Profil, Bildaufhängung per Seil oder Hängestab
Inklusive erforderlichem Zubehör.
Befestigungsgrund Mauerwerk.

Material: Metall
Profil:  Rechteck, flach, H =20mm
  J-Schiene für Zylinderhaken und Hängestab
  2 Hänger pro lfm Schiene
Traglast.  50kg/m
Farbe: weiß

Bemusterung erforderlich! Vor Bestellung und  Montage ist ein Abstimmungstermin mit den Kuratoren einzukalkuieren.

Bereich:  GÄ Ausstellung
Menge: 100,000 lfdm

#### Unbenannt 36.5 Kellertrennwände

**36.5.1 Kellertrennwand, verzinkt**
Liefern einbauen und anpassen von Kellertrennwänden mit verzinkten Lamellen in einem Gewölbekeller.
Einschließlich Erstellen einer Werkplanung nach örtlichem Aufmaß, Detailierungsgrad bis 1:20.

Kellertrennwand bestehend aus:
Verzinkte, hochwertige Qualitätsstahllamelle, 115 mm breit, 0,4 mm stark, im Abstand von 35 mm an verzinkten Winkeleisen 28x22 mm 6-fach vernietet.

Teleskopstützen 30 x 30 mm, mit Auszügen 25 x 25 mm, sendzimirverzinkt.

Die Montage des Trennwandsystems erfolgt
mit ca. 50 mm Bodenabstand. Montage der Stützen mittels Montagewinkel/Dorn und aufdrehsicheren Dübeln. Der Ausgleich erfolgt über Teleskopprofile. Die Wandelemente werden mittels Stahlnieten zwischen den Stützen montiert. Alle Stahlteile feuerverzinkt.

Anpassungen wegen Rohrleitungen, Kabeltrassen und Unterzügen etc. sind im Preis inbegriffen.

Raumhöhe variiert von 1,70-1,90m, Gewölbe
Abrechnung nach lfm Trennwand.

Bereich:  Gärtnerhaus  Mieter-Keller
Menge: 6,000 lfdm

**36.5.2 Zulage Gewölbe**
*** Pauschalposition
Der Gewölbezuschlag beinhaltet den Mehrpreis für den Montagemehraufwand bei Kellern mit Gewölbedecke. Bei Gewölbedecken müssen die Stützen individuell zugeschnitten werden. Eine Anpassung der Wandelemente an das Gewölbe erfolgt nicht.
Menge: 1,000 psch

**36.5.3 Zulage Sondersystemhöhe**
*** Pauschalposition
Zulage für Sondersystemhöhe 1700 mm
Menge: 1,000 psch

**36.5.4 Trennwand Keller, Türen**
Türen für zuvor genanntes Trennwandsystem Pos. 1 liefern und einbauen.
Tür im System, lichte Druchgangsbreite min 76cm.
180 Grad öffnend, aushängesichere Bänder (2-tlg.).
Drückergarnitur und Schloss separat.
Höhe gemäß Sonder-Systemhöhe Pos.4 .
Türen im System werden zur Abrechnung übermessen.
Alle Stahlteile feuerverzinkt.
Menge: 1,000 St

**36.5.5 Drückergarnitur Kunststoff**
Liefern und einbauen einer Drückergarnitur Kunststoff mit Schlosskasten.

PZ-Schloss mit integriertem Schließzapfen für erhöhte Einbruchhemmung, Drückergarnitur mit Langschild aus Kunststoff, mit Profilzylinder 60/30 und drei Schlüsseln.
Menge: 1,000 St

**36.5.6 Lichtschalterkonsole**
MDF-Platte, beidseits Melamin 0101 weiß, Oberfläche Perlstruktur, zur Befestigung von Lichtschalter und Steckdose. Größe ca. 210 x 296 mm, Stärke ca. 19 mm
Menge: 1,000 St

#### Unbenannt 36.6 Aussenbereich

**36.6.1 GE Maßnahmen WC-Anbau**
*** Pauschalposition
Kosmetische Reparaturen an historischen Außen-WC-Kabinen (3 Stk.):
- alle Oberflächen durch abfegen reinigen
- störende Kleineisenteile, Schrauben und Holzteile vorsichtig entfernen (Ansatz 10 Stk.)
- Rückbau des beschädigten Keramik-Spülkastens samt PVC-Rohrleitung
- beschädigte Holz-WC-Deckel reparieren (2 Stk.): gelöste Teile anleimen, Fehlstellen mit Passtücken aus Nadelholz ergänzen, Scharniere erneuern, Befestigung am WC erneuern
Alle Arbeiten sind im einzelnen mit der Bauüberwachung abzustimmen.
Die Oberflächen der Wände und WCs sollen in ihrer Anmutung mit den vorhandenen Alterungsspuren erhalten bleiben, eine neuwertige Aufarbeitung wird nicht angestrebt.
Die Aufarbeitung der Türen und Fachwerke erfolgt bauseits.

Hinweis Schadstoffe:
die historischen Anstriche der Wände sind mit bleihaltigen Farben ausgeführt, die Farbe blättert teilweise ab. Bei Bearbeitung der Oberflächen ist PSA bestehend aus Handschuhen und Staubschutzmaske zu tragen.

Grundfläche:  ca. 4 m²
Wandflächen:  ca. 23 m²
Raumhöhe:  ca. 2,5 m

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Menge: 1,000 psch

**36.6.2 GÄ Rankhilfe aus Holz**
*** Pauschalposition
Historische Rankhilfe für Rosen aus Holzlatten und Wandhaken rekonstruieren. Bestehend aus horizontalen Latten mit Wandhaken und Abstandshölzern auf der Fassade fixiert, sowie vertikalen Latten auf der Querlattung mit schwarzen Edelstahlschrauben (Senkkopf)  verschraubt, siehe Detail SN_RB_100G-01_XXT300_DE006_GÄ_Südfassade.
Die Maße sind auf Grundlage der Bestandsaufnahme und eines örtlichen Maßabgleiches zu wählen.

Lattung, Material Eiche, bestehend aus:
Querlatten:  B x H = 28x17mm
  12 St Länge bis ca 4,80m

Vertikallatten: B x H = 28x10mm
  19 St Länge bis ca 3,10m
  16 St Länge bis ca 70cm
Anstrich separat

Es sind 2 große Gitter ca 4,8x3,10m herzustellen und mit je 12 Wandhaken an der Fassade zu verankern.
Wandhaken historisch sind wiederzuverwerten, Stahl, entrostet und neu beschichtet durch Maler Fassade.
Fehlende Haken in ges. Position.

Bereich:  Südfassade Gärtnerhaus

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Menge: 1,000 psch

**36.6.3 GÄ Wandhaken Eisen ergänzen**
Lieferung und montage von fehlenden Wandhaken, historisierend, Eisen, beschichtet, anthrazit.
Zur Befestigung der Rankhilfe aus Pos 2.

Foto Wandhaken historisch
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Menge: 24,000 St

**36.6.4 GÄ Anstrich Rankhilfen**
*** Pauschalposition
Anstrich der Hölzer Rankhilfe, vor Einbau mit einer seidenmatten Holzschutz Öl-Lasur für den Aussenbereich. Wasserabweisend, wetter- und UV-beständig. Der Anstrich enthält Wirkstoffe zum Schutz der Beschichtung gegen Schimmel-, Algen- und Pilzbefall.
Inklusive Feinschliff vorab. Auftrag gem Herstellervorgaben in 2 Lagen, Trockenzeiten sind einzuhalten.
Inklusive erstellen von 3 Farbmustern auf Holz zur Bemusterung.

Farbe:  dunkelbraun, seidenmatt, nach Bemusterung
Material: Öllasur

Richtfabrikat:  Omso Holzschutz Öl-Lasur oder  gleichwertig

angebotenes Produkt: '................'
Menge: 1,000 psch

#### Unbenannt 36.7 Leistungen zum Nachweis

**36.7.1 Stundensatz Fachwerker**
Arbeiten, welche nicht in den Positionen erfasst sind und gegen Nachweis zur Ausführung kommen:
Fachwerker

Ausführung nur nach Freigabe durch Bauüberwachung und Auftraggeber!
Menge: 5,000 h

**36.7.2 Stundensatz Helfer**
Arbeiten, welche nicht in den Positionen erfasst sind und gegen Nachweis zur Ausführung kommen:
Helfer

Ausführung nur nach Freigabe durch Bauüberwachung und Auftraggeber!
Menge: 5,000 h

**36.7.3 Stundensatz Restaurator**
Arbeiten, welche nicht in den Positionen erfasst sind und gegen Nachweis zur Ausführung kommen:
Restaurator mit abgeschlossener Berufsausbildung

Ausführung nur nach Freigabe durch Bauüberwachung und Auftraggeber!
Menge: 5,000 h
